# BImA - BPOL Blumberg, Neubau PTB
Angebotsaufforderung (GAEB DA XML 3.0, DA83)
Projekt: F01p-0-410167
Währung: EUR
Auftraggeber: BLB Brandenburgischer Landesbetrieb für, Liegenschaften und Bauen, Hans- Wittwer- Straße 10, 16321 Bernau, Deutschland; Vergabenummer: BER-B-30023966
Erstellt mit: GXML Toolbox V3.3 R20230829, iTWO_64 V25.0.558, 24.03.2026

## Allgemeine Vorbemerkungen
Allgemeine Vorbemerkungen

Allgemeine Baubeschreibung

Das Trainings- und Schulungsgebäude 3N / PTR-Bereich der Bundespolizei Blumberg, Bundespolizeiallee 1, 16356 Ahrensfelde soll neugebaut werden.

Das Grundstück befindet sich im Eigentum des Auftraggebers.

Baubeschreibung

Die geplante Baumaßnahme umfasst den Neubau eines 1-geschossigen Gebäudes.

Gebäudedaten:

Gebäudestruktur:  eingeschossig, nicht unterkellert
Bereich der Baumaßnahme:  Neubau
Gebäudeumfang:  ca. 90 m
Geschosshöhe:  ca. 6,2 und 4,70 m (Traufe Attika)
Tragwerk:  Massiver Stahlbetonbau mit Filigranbetondecke
  oder Trapezblechdeckung auf Stahltragwerk
Außenwände  Stahlbeton
Außenfassade und Öffnungen:  vorgehängte hinterlüftete Fassadenbekleidung
  Eingangstüren, Tore und Fenster als,
  Aluminiumfenster verschiedener Größe.
Innenwände:  Stahlbeton, Kalksandstein und Gipskarton

Lage der Baustelle

Das Baugrundstück befindet auf dem Geländer der Bundespolizei Blumberg, Bundespolizeiallee 1, in 16356 Ahrensfelde.
Die Zufahrt erfolgt über die Straße Neuer Schwanebecker Weg. Aufgrund der nötigen Zugangskontrollen sind andere Zugänge nicht möglich.
Das Baufeld liegt zentral gelegen an den PKW-Stellplatzflächen auf dem Areal und ist freistehend ohne angrenzende Gebäude.

Auf der Liegenschaft existiert eine Zugangsbeschränkung durch einen Wachdienst. Eine Überprüfung der Mitarbeiter des AN ist vor Beginn der Arbeiten erforderlich. Beauftragte Firmen sowie Nachunternehmer müssen hierzu 5 Arbeitstage vor Baubeginn die vorgesehenen Arbeiter sowie Fahrzeuge bei der Bundespolizei über den AG beantragen (Firmenliste).
Das Antragsformular wird zur Beauftragung zur Verfügung gestellt.
Die Arbeiten dürfen in der Regel nur an Werktagen Mo-Fr. in der Zeit von 7:00 bis 18:00 Uhr durchgeführt werden.
Ausnahmeregelung (z.B. für Lieferanten): In der Regelarbeitszeit (Mo. - Do.: 07:00 Uhr bis 15:00 Uhr sowie Fr.: 07:00- 13:00 Uhr) kann die Person kurzfristig vor Ort überprüft werden und ggf. eine Betretungserlaubnis erteilt werden.
Es sind Unterbrechungen durch Abriegelung der Liegenschaft aus Sicherheitsgründen möglich. Bauablaufbedingte Unterbrechungen sind einzukalkulieren.
Der Aufenthalt auf der Liegenschaft außerhalb der festgelegten Arbeitszeit ist untersagt.
Das Parken sowie die Lagerung von Material sind nur im Bereich der hierfür ausdrücklich genehmigten Flächen möglich.
Mitarbeiter, die aus Staaten mit besonderen Sicherheitsrisiken nach Liste des Bundesministeriums des Inneren kommen, erhalten keine Zutrittsberechtigung.
Die aktuelle Liste kann unter https://www.bmi.bund.de/SharedDocs/downloads/DE/veroeffentlichungen/themen/sicherheit/staatenliste-para-13-anleitung-sicherheitserklaerung.html  eingesehen werden.
Politische Kennzeichnungen oder verbotene Schriftzeichen an Kleidungen sind untersagt und führen zum Verweis von der Liegenschaft.
Durch das Wachpersonal erfolgt die Prüfung der Identität mittels vorgelegten Personalausweises etc. und dem Abgleich mit der aktuellen Firmenliste. Danach erfolgt über das Passwechselverfahren (Personalausweise gegen Besucherausweis) die Ausgabe eines Besucherausweises. Mit Verlassen der Baustelle erfolgt der Rücktausch. Es ist nicht vorgesehen Dauerausweise auszustellen.
Dieses Prozedere ist in den Arbeitsabläufen und entsprechend in den Einheitspreisen zu berücksichtigen.

Die Anlieferung der Materialien ist entsprechend dem Bauablaufplan zu koordinieren. Die Transportwege für die Materialien sind mit den Einheitspreisen abgegolten.

Die Arbeitszeit ist auf die gesetzlichen Bestimmungen und auf die Vorgaben der Bundespolizei abzustimmen. Zu keinem Zeitpunkt dürfen die auszuführenden Arbeiten eine Unfallgefahr für die Nutzer werden. Aufwendungen zum Schutz des Auftraggeber-Eigentums und der Laufwege während der Baumaßnahme sind in die Einheitspreise einzukalkulieren, soweit diese nicht gesondert beschrieben sind.

Es gilt ein absolutes Rauchverbot. Der Gebrauch von Radios ist nicht zulässig.

Die Arbeits-, Weg- und Außenbereich sind stets in einem Zustand zu halten, der der allgemeinen Ordnung entspricht. Eine tägliche Reinigung der Baustelle von Materialresten sowie die tägliche Begehung durch den Bauleiter  seitens des AN zur Sicherstellung der Ordnung und Sauberkeit auf der Baustelle sind durchzuführen. Grobe Verschmutzungen sind sofort zu beseitigen. Wird den Aufforderungen der Bauleitung zur Herstellung von Ordnung und Sauberkeit in einer angemessenen Frist nicht nachgekommen, so ist diese berechtigt, die Ordnung und Sauberkeit durch Dritte herstellen zu lassen und die Kosten gegenüber dem Verursacher in Abzug zu bringen.

Materiallagerung und dgl. können nur in beschränktem Maße zur Verfügung gestellt werden. Die Anmietung zusätzlicher Flächen sowie die Einholung von Genehmigungen zur Nutzung von Gelände außerhalb der Rechtsträgergrenzen des Bauherrn ist Sache des AN. Für den Verschluss von Lager- und Arbeitsplätzen sowie evtl. bereitgestellter Räume hat der AN selbst zu sorgen. Die durch die örtlichen Gegebenheiten entstehenden Laufwege gelten mit den beauftragten Leistungen als vereinbart.

Es muss zu den Arbeitszeiten des AN jederzeit ein deutschsprachiger Verantwortlicher auf der Baustelle anwesend sein, der die Anordnungen der Bauleitung und des Bauherrn auf Deutsch entgegennehmen kann und die Befugnis hat, die Anordnungen unverzüglich umzusetzen. Die vor Ort eingesetzten Mitarbeiter müssen anhand der (Schutz-)Kleidung eindeutig der Firma des AN zugeordnet werden können. Vorgenanntes gilt auch für mögliche Nachunternehmer.

Falls erforderlich, ist, im Vorfeld der Maßnahme eine Fotografie- und Filmerlaubnis durch die Firmen zu beantragen.
Vor Beginn der Baumaßnahme wird durch den AG ein verantwortlicher Ansprechpartner für die Abstimmungen zu den Zutrittsregelungen benannt.

Baustellenzufahrt und Verkehr in der Liegenschaft

Die Errichtung von Lagerflächen für Material erfolgt nach Abstimmung mit der Bauleitung. Es stehen für die Baustelleinrichtung grundsätzlich nur beschränkt Freiflächen neben den Gebäuden zur Verfügung, wobei die Sicherung und Herstellung der genutzten Flächen dem Auftragnehmer obliegt. Weiterhin ist darauf zu achten, dass Untergründe (Rasen, Pflaster ect.) nicht beschädigt und entsprechend geschützt werden.
Verschmutzungen durch den AN auf den Verkehrswegen sind von selbigem umgehend zu beseitigen.

Kampfmittel/ Medien

Eine Bescheinigung der Kampfmittelfreiheit liegt für das Baufeld nicht vor  die Liegenschaft stellt keine Kampfmittelverdachtsfläche dar.

Auf dem Baufeld sind Bestandsleitungen vorhanden, die in den BE-Plänen oder den Außenanlagen-Plänen vermerkt sind. Bei Auftreten unbekannter Bestandsleitungen, Hindernisse sowie sonstiger Funde (z.B. archäologischer Funde etc.) ist unverzüglich die zuständige Bauüberwachung zu informieren und die weitere Vorgehensweise abzustimmen.

Staub- und Immissionsschutz

Zu den an die Baustelle angrenzenden Bereichen sind besondere Schutzmaßnahmen gegen Lärm- und Staubbelästigung vorzusehen, um den laufenden Betrieb nicht zu beeinträchtigen, sofern in den Einzelpositionen nicht gesondert vermerkt.

Bei allen Baumaßnahmen dürfen die Richtwerte von tagsüber 55 db (A) zu den angrenzenden Grundstücken nicht überschritten werden.

Lärmintensive Arbeiten dürfen nur außerhalb der vom Haus vorgegebenen Ruhezeiten erfolgen. Vor 7:00 Uhr und nach 18:00 Uhr sowie an Wochenenden (Samstag + Sonntag) und Feiertagen sind Arbeiten nur in Abstimmung mit dem AG gestattet.

Insbesondere ist das Bundesimmissionsschutzgesetz (BImSCHG) sowie die neuesten Rechts- und Verwaltungsvorschriften gegen Baulärm einzuhalten.

Baustrom/Bauwasser/sanitäre Anlagen/Umlagen

Die Kosten für den Verbrauch von Baustrom, Bauwärme und Bauwasser sind nicht in die Einheitspreise einzukalkulieren. Baustrom, Bauwärme und  Bauwasser werden dem Auftragnehmer unentgeltlich zur Verfügung gestellt.

Montage

Alle erforderlichen Sicherungsmaßnahmen für Montagearbeiten sind vom AN rechtzeitig zu treffen. Die Müllentsorgung ist taggenau und fach- und umweltgerecht durchzuführen.

Die Entsorgungsnachweise sind dem AG zu übergeben. Generell darf Bauschutt nicht auf Müllplätzen des Auftraggebers entsorgt werden.

Persönliche Schutzausrüstung

Die Grundausrüstung für alle Arbeiten und Leistungen auf der Baustelle, die im Leistungstext als Umgang mit schadstoffbelasteten Stoffen beschrieben sind, besteht aus:
- Helm
- Arbeitshandschuhe
- Arbeitsschuhe S3

Gesetzliche Grundlagen

Bei jeglicher Entsorgung von Bauabfällen sind die Regelungen des Gesetz zur Förderung der Kreislaufwirtschaft und Sicherung der umweltverträglichen Bewirtschaftung von Abfällen, des Brandenburgisches Abfall- und Bodenschutzgesetz (BbgAbfBodG) einschließlich seines untergeordneten Regelwerks, insbesondere der Gewerbeabfallverordnung sowie die weiteren geltenden öffentlich-rechtlichen Vorschriften einzuhalten. Der Vermeidungs- und Verwertungsvorrang nach den Grundsätzen der Kreislaufwirtschaft ist zu beachten und durch geeignete Maßnahmen zu unterstützen. Der verantwortliche Umgang mit Abfällen aller Art sowie die Einhaltung aller Gesetze und Vorschriften zur Verwertung und Beseitigung von Abfällen sind Voraussetzungen einer Beauftragung.

Abfallerzeuger ist grundsätzlich der AG. Die Abfallerzeugernummer des Bauvorhabens ist beim AG zu erfragen. Der AN ist nur mit vorheriger schriftlicher Zustimmung des AG berechtigt, geeignete Dritte mit der Erfüllung der ihm nach diesem Vertrag obliegenden Verpflichtungen zu beauftragen, sofern dies nicht schon bei Vertragsabschluss offengelegt wurde. Der AN hat dafür Sorge zu tragen, dass die durch ihn beauftragten Dritten die Bestimmungen des vorliegenden Vertrages beachten und ebenfalls im Besitz aller erforderlichen Genehmigungen sind.

Bauabfall

Die Dokumentation gemäß der oben genannten Gesetze und Verordnungen sind spätestens mit der Schlussrechnung beim Auftraggeber vorzulegen. Die Einheitspreise für die Demontage und Entsorgung verstehen sich einschließlich Verpackung, Abfalltrennung, Sammlung in Containern, Konditionierung, Aufladen, Abtransport, Abladen gem. Deponieauflagen/Verwertungsauflagen, Bereitstellung, Transport, Gebühren und Entsorgungskosten.

## Technische Vorbemerkungen Stahlzargen und Innentüren
Technische Vorbemerkungen Stahlzargen und Innentüren

Der sachliche Geltungsbereich ergibt sich ebenso wie die technische Ausführung aus ATV/DIN 18355 - Tischlerarbeiten

Alle Maße sind eigenverantwortlich am Bau zu überprüfen. Alle  Massenangaben sind unverbindlich und müssen vom Anbieter geprüft werden.  Der Ausgleich von Bautoleranzen aus dem Rohbaubestand ist in die jeweiligen  Positionen
einzukalkulieren. Die vom AN verwendeten Ausführungsunterlagen müssen den Freigabevermerk  des AG und des Architekten tragen, um Verwechslungen bei der  Bauausführung zu vermeiden.
Nicht freigegebene Unterlagen dürfen nicht  verwendet werden. Dies entbindet den AN nicht von seiner eigenen Prüfungs- und Hinweispflicht. Diese bleibt unberührt.

Spanplatten aller Arten müssen frei sein von Formaldehyd. Holz muss frei von holzzerstörenden Pilzen und Insekten sein. Es darf keine Markröhren aufweisen. Bei wesentlichen - von der Holzart abhängigen Unterschieden zwischen Kern- und Splintholz soll an sichtbaren Stellen und nicht deckenden Beschichtungen kein Splint zu sehen sein. Pfropfen und Dübel im sichtbaren Bereich müssen von gleicher Holzart und Faserrichtung sein.
 -Querrisse sind unzulässig. -

Baumkanten (ohne Rinde) sind nur an nicht sichtbaren Stellen zulässig. Vor Arbeiten, die Feinstaub erzeugen, sind die Räume entsprechend abzudichten, der Staub zu beseitigen und/oder Absauggeräte zu verwenden. Anleimer sind zum Feuchtigkeitsausgleich gemeinsam mit dem Grundmaterial einzulagern. Es sollen Hölzer mit stehenden Jahresringen verwendet werden. Das Bündigfräsen darf erst - in Abhängigkeit vom verwendeten Leim - nach 1 bis 2 Tagen erfolgen.
Vor dem Furnieren sind Toleranzen zwischen Rohling und An- bzw. Umleimern auszugleichen, um Fehlverleimungen auszuschließen. Vor dem Beizen sind die Flächen zweimal zu schleifen (Körnung 120 und 150). Der Schleifstaub ist unbedingt zu beseitigen. Flecken und Leimdurchschläge sind gründlich zu entfernen.
Der Auftraggeber ist berechtigt, in die Verarbeitungsvorschriften des Beizmittelherstellers Einsicht zu nehmen. Beizarbeiten an einem Element dürfen nicht unterbrochen werden; wenn nicht anders ausgeschrieben, sind Lösungsmittelbeizen zu verwenden.

Kettendübelungen sind unzulässig.
Vor der Durchführung von Stemm-, Bohr- und Einsetzarbeiten an Estrichen, geputzten Wänden und Decken sind Leitungen mit einem Suchgerät zu orten.
Dübel zur Befestigung müssen auf den Untergrund abgestimmt sein; ihre Spreizkräfte dürfen keine zu großen inneren Spannungen erzeugen. Bei nicht ausreichend festem Untergrund sind Injektionsanker zu verwenden. Das Einschlagen von Schrauben in Standarddübel ist nicht zulässig. Fehlbohrungen sind mindestens im Abstand entsprechend der Tiefe des Bohrloches bzw. des fünffachen Dübelaußendurchmessers zu korrigieren.

Nägel dürfen nicht auf Zug beansprucht werden (mit Ausnahme besonderer Zulassungen). Insbesondere Deckenbekleidungen einschließlich der Unterkonstruktion müssen geschraubt werden.

Ist Schleifen und Spachteln vorgesehen, so bleibt die Anzahl der Schleifgänge und Spachtelaufträge sowie die Wahl der richtigen Körnung dem Auftragnehmer überlassen und ist auf die vorgesehene Beschichtung einzustellen.

Bei geleimten Verbindungen ist dem Auftraggeber ohne besondere Aufforderung mitzuteilen, gegen welche Beschichtungsstoffe der verwendete Leim nicht resistent ist. Das gilt besonders bei Keilzinkverbindungen oder Kammverbindungen.

Elastische Fugen sind grundsätzlich zu hinterfüllen um eine Dreiflankenhaftung zu vermeiden. Als Hinterfüllung sind geschlossenzellige, nicht saugende Materialien zu verwenden.

Falzdichtungen müssen in einer Ebene liegen, auswechselbar und an den Ecken dicht sein. Falzdichtungen sind, wenn möglich, nach den Malerarbeiten einzubauen.

Türen
Falls aus den Vergabeunterlagen nicht erkennbar, ist vor Bestellung oder Fertigung die Schlagrichtung festzulegen.

Vor Beginn der Arbeiten sind die tatsächlichen Einbauhöhen bezogen auf das gesamte Ausbausystem mit der Bauleitung abzustimmen, wenn unzulässige Toleranzen oder Änderungen des geplanten Fußbodenaufbaus festgestellt oder vermutet werden.

OF Fußboden richtet sich nach dem Meterriss im Raum, nicht nach den Markierungen an der Zarge.

Bekleidungen und Verleistungen sind an den Ecken mit Gehrungsschnitt zu stoßen. Sie müssen aus dem gleichen Material wie die Einbauelemente bestehen und die gleiche Oberflächenbehandlung aufweisen.

-Sind im Leistungsverzeichnis Klimaklassen (Prüfung und Bewertung nach hydrothermischer Beanspruchung) oder Klassen für mechanische Beanspruchung vorgegeben, muss ein entsprechendes Gütezeichen nach RAL - RG 426 Teil 1 nachgewiesen werden können.

Stahlzargen und Zargen aus Holzwerkstoffen müssen Wanddicken von -5 bis +10 mm ausgleichen können.

Der Nachweis für Brandabschottungen muss sich auf das gesamte System, nicht nur auf einzelne Bauteile beziehen.

Vor Übergabe ist mit der Bauleitung abzustimmen, ob die Türen im Endzustand zu montieren sind oder ob eine Zwischenlagerung der Blätter bzw. das Anbringen provisorischer Öffnungsbeschläge mit nachträglichem Gangbarmachen der Türen sinnvoll ist.

Beschläge
Eloxiertes Leichtmetall oder polierte Beschläge sind während der Bauzeit gegen Beschädigung und Verunreinigung mit entsprechenden Folien oder Klebestreifen zu schützen. Diese sind später wieder restlos zu entfernen.

Malerarbeiten dürfen durch die Beschlagarbeiten nicht erschwert werden. Dem Auftragnehmer steht es frei, Beschläge - soweit technisch möglich - erst nach
Abschluss der Malerarbeiten einzubauen. Das Öffnen und Schließen der Elemente muss in jedem Fall möglich sein.

Schlösser und Beschläge sind vor Ausführung der Arbeiten als Muster vorzulegen.

Später nicht mehr zugängliche Bauteile aus Stahl sind in verzinkter Ausführung einzubauen. Kontaktkorrosion ist auszuschließen.

Alle eingebauten Werkstücke sind einwandfrei gangbar zu machen, Schlösser, Getriebe, Schließfallen, Riegel, Bänder und alle beweglichen Teile sind zu reinigen und - soweit zulässig - zu ölen.
Beschlagteile müssen so ausgeführt sein, dass sie die Funktion der Elemente auf Dauer sicherstellen. Sie müssen einen ausreichenden Schutz gegen Fehlbedienung aufweisen.  Die Möglichkeit der Wartung der Beschläge muss gegeben sein.
Alle Beschläge und Beschlagteile sollen nach den Richtlinien des jeweiligen Herstellers eingebaut werden
Der Auftragnehmer hat dem Auftraggeber auf die für das angebotene Fabrikat erforderlichen bauseitigen Leistungen rechtzeitig hinzuweisen. Falls erforderlich sind Detailzeichnungen zu übergeben.
Die Verwendung von Beschlagteilen verschiedener Hersteller in einem Bauteil ist nicht zugelassen. Ausgenommen hiervon sind die Öffnungsgarnituren (Drücker, Oliven, Feststeller und dgl.).
Die Länge der Schließzylinder ist bei der Befestigung der Schlüsselschilder zu beachten. Der Zylinder muss annähernd bündig angebracht sein. Anbohrschutz muss vorhanden sein.
Ist für schwere Türen ein drittes Band vorgesehen, so ist es nicht mittig, sondern nach Möglichkeit im oberen Drittel einzubauen.
Beschläge für Toilettentüren müssen mit einer optisch wahrnehmbaren Besetztanzeige versehen sein.
Magnetschlösser müssen nachstellbar befestigt sein.

Umlaufende Falzdichtungen aus PVC sind nicht zugelassen. Für Schwellendichtung ohne besondere Anforderungen ist PVC zulässig.
Bei Türen mit Falzdichtung muss das Bandrahmenteil um die Dicke der Dichtung aus der Bandtasche herausgezogen werden, um die Funktion der Dichtung umlaufend zu gewährleisten; alternativ können Spezialbänder für Türen mit Falzdichtung eingesetzt werden.
Bestehen vom Beschlaghersteller Beschränkungen in der Belastung oder sind zusätzliche Befestigungen der Zargen oder Blendrahmen erforderlich, so ist der Auftraggeber darauf hinzuweisen.

Werden für Schalldämmzwecke Bodendichtungen an Türen gefordert, so sind sie nachstellbar anzubringen. Das Nachstellen muss ohne Aushängen der Türen möglich sein.
Die Art des Fußbodenbelages ist zu erfragen.
Lippendichtungen sollen nicht ausschließlich parallel verstellbar sein.

Beschläge für Hauseingangstüren sind gegen Aushebeln gesichert zu gestalten.

Das eingebaute Material muss dem Muster entsprechen; eine ausdrückliche Bestätigung des Musters durch den Bauherren soll eingeholt werden.

Feuerschutztüren müssen selbstschließend sein. Falls nicht anders ausgeschrieben oder aus den Ausführungsunterlagen erkennbar, gilt der Betriebszustand "ständig geschlossen"; es ist mindestens ein einstellbares nicht tragendes Federband
vorzusehen, das im Zusammenhang mit der Tür geprüft ist.

Ergänzend zu Nr. 4.1 DIN 18355 gelten als Nebenleistung:
- alle Anschlüsse an angrenzende Bauteile mit Ausnahme des Herstellens luftdichter innenseitiger Fensteranschlussfugen nach Abschnitt 4.2.6 DIN 18355 einschl. Fugendichtung sowie alle Falzdichtungen.
- Das Entfernen von Etiketten, Klebestreifen, Schutzüberzügen, Markierungen.
- Das Justieren von Beschlägen, das Gangbarmachen der Fenster und Türen nach Abschluss der Malerarbeiten.
- Das sachgemäße Dichten der ausgeschriebenen Feuerschutz-Bauteile an den Baukörper.
- Das Weiterrücken fahrbarer Gerüste im Zuge des Arbeitsfortschritts für eigene und fremde Gerüste, sofern das ohne Auf- und Abbau und lediglich durch erneute Abstützung möglich und zulässig ist.
- Das Hinterfüllen von ausgeschriebenen Fugen, das Reinigen, Vorbehandeln und das Begradigen der Ränder ggf. durch Abkleben.

Werden Türblätter gesondert ausgeschrieben, so gilt der Preis einschließlich der Bänder sowie der Verbindung mit der vorhandenen Zarge. Werden Beschläge nur geliefert, sind auch alle bauseits zu befestigenden Zubehörteile (Schrauben, Schließbleche, Schließplatten, Führungsschienen u. dgl.) mitzuliefern und in den Preis einzurechnen.

## BER-B-30023966 Tischlerarbeiten
Datum: 24.03.2026

### Gewerk 14 Tischlerarbeiten

#### Titel 14.01 Allgemeines

**14.01.0010 Baustelleneinrichtung**
Baustelleneinrichtung nach Baustelleneinrichtungsplan des Architekten zur Durchführung der Arbeiten des AN liefern, für die Dauer der Bauzeit vorhalten, unterhalten und nach Beendigung der Arbeiten abfahren, bestehend aus
- eigenverantwortliche Stellung aller erforderlichen Fahrzeuge, Geräte, Maschinen, Werkzeuge, Transporteinrichtungen etc. einschl. deren Betriebskosten, jeweils in schallgedämmter Ausrüstung entsprechend den behördlichen Richtlinien
- eigenverantwortliche Stellung der Unterkünfte und verschließbaren Lagermöglichkeiten des eigenen Gewerks nach Einschätzung und Erfordernis des Bieters.  Positionierung auf dem Baustellengelände ist im Rahmen der Abstimmung Baustelleneinrichtung abzustimmen.
- absolut einwandfreie Absicherung der benutzten Flächen
- Anliegerverkehr und Befahrbarkeit der Grundstücke sichern: Während des Bauzeitraumes ist die ständige Begeh- und Befahrbarkeit der anliegenden Grundstücke für die Anlieger, Versorgungsfahrzeuge, Krankenwagen und Feuerwehr durch den AN zu gewährleisten.
- unverzügliches Räumen der Baustelle nach Abschluss der Arbeiten und Herrichten der benutzten Flächen entsprechend dem ursprünglichen Zustand

Anmerkung: Der AN hat spätestens 14 Tage vor Baubeginn in Abstimmung mit dem Architekten / der Bauüberwachung einen Baustelleneinrichtungsplan zu erstellen und dem AG zur Genehmigung vorzulegen.
Menge: 1,000 St
Kostengruppe DIN 276 2018-12: 391

**14.01.0020 Schlussdokumentation**
*** Pauschalposition
Schlussdokumentation gemäß Vorgabe BImA
Der AN hat mindestens 4 Wochen vor der Abnahme die vollständig zusammengeführte Gesamtdokumentation in Papier (3-fach), sowie auf Datenträger ( 1- fach) nach Inhaltsverzeichnis geheftet in Ordner A 4, schwarz. Ordnerbeschriftung und Inhalt gemäß Angaben des AG über den erstellten Lieferumfang zu übergeben.
Das Prüfexemplar ist (1- f ach) 4 Wochen vor der Abnahme zu übergeben.
Die Prüfbemerkungen und Änderungen sind vollständig vor der Endabgabe zu übernehmen.
Das Fehlen von Unterlagen wird als wesentlicher Mangel angesehen und berechtigt zur Ablehnung der VOB- Abnahme.
Dokumentation gemäß beiliegender Anlage (Übersicht der BImA Doku- Checkliste)
Menge: 1,000 PSCH
Kostengruppe DIN 276 2018-12: 399

#### Titel 14.02 WC-Trennwände

**14.02.0010 Trennwandsystem WC Herren, d=30mm**
Abmessungen:
1 Vorderwand, Länge: ca. 2.000 mm
1 Trennwand, Länge: ca. 1.500 mm
Trennwandhöhe 1.980 mm, Bodenfreiheit 100 mm
Gesamthöhe Trennwand + Bodenfreiheit = 2.080 mm
Anschlüsse an Mauerwerks- und raumhohe Trockenbauwände.
Fußboden als schwimmender Estrich mit Fliesenbelag.
Befestigung mittels unsichtbarer Verschraubung im
Fußboden und kraftschlüssig mit den Wandteilen verbunden
2 Türen, Öffnung nach außen, Türbreite Nennmaß 750 mm

Das System ist TÜV geprüft und verfügt über das GS Zeichen. Das entsprechende Zertifikat ist vorzulegen. Systeme ohne gültige TÜV GS-Prüfung sind nicht zugelassen.

Zum Nachweis der Nachhaltigkeit des Produktes muss das System PEFC (PEFC/04-31-3143) oder FSC® (FSC-C147242) zertifiziert sein. Das entsprechende Zertifikat des Systemherstellers ist vorzulegen. Systeme ohne gültige PEFC oder FSC® Zertifizierung sind nicht zugelassen. Es reicht nicht aus, ein allgemeines Zertifikat der verwendeten Platten vorzulegen.
Die verwendeten Materialien entsprechen im einzelnen folgenden Normen und Regularien:
Spanplatten E05 gemäß DIN EN 717-1
Edelstahl gemäß DIN EN 10088, Werkstoffgüte 1.4301, bzw. ASTM A276, AISI 304
Aluminium Strangpressprofile gemäß DIN EN 573 und DIN EN 755, Werkstoffgüte EN WA6063. Oberflächenbehandelt (nicht oberflächenbehandelte Aluminiumteile sind nicht zugelassen) farblos eloxiert gemäß EURAS E6/C-0 bzw. DIN 17611 E6/EV1 oder Pulverbeschichtung gemäß DIN EN 12206-1
Kleb- und Dichtstoffe dürfen nur verwendet werden sofern sie gemäß EU-Chemikalienverordnung (CLP Verordnung) nicht klassifizierungspflichtig sind
Das Produkt ist konform mit der Europäischen Verordnung zur Registrierung, Bewertung, Zulassung und Beschränkung chemischer Stoffe (REACH). Eine entsprechende Konformitätserklärung des Herstellers kann vorgelegt werden.
Befestigungsmittel, wie Schrauben, Nieten, etc. verzinkt oder aus Edelstahl

Bauart
Melaminharz-direktbeschichtete Spanplatten mit ABS-Kanten in Verbindung mit eloxierten oder farbig beschichteten Aluminiumprofilen.

Konstruktion
Auf der Kabinenaußenseite absolut flächenbündige Konstruktion.30 mm starke, Melaminharz-direktbeschichtete Vollspanplatten, 30 mm stark, Verleimung V 20. Sämtliche sichtbaren Kanten mit farbigen ABS-Umleimern beschichtet, Kanten körperfreundlich gerundet. Melaminkanten sind nicht zugelassen. Wand- und Trennwandanschlüsse durch Aluminium-U-Profile über die gesamte Elementhöhe.
150 mm nach hinten versetzt läuft über der Vorderfront ein quadratisches Kopfprofil (30 x 30 mm). Das Kopfprofil wird mittels stabiler Aluminiumhalter mit den Trennwänden verbunden. Die Stabilisierung der Frontelemente erfolgt über stabile, verschraubte Aluminiumwinkel. Die Wandanschlüsse erfolgen mittels Aluminium-U-Profil als Schattenfuge..

Türen
Die Konstruktion der Türen entspricht der der Vorderfront. Türen stumpfeinschlagend, mit eingefräster Aluminium-Anschlagleiste. Kabinenaußenseite dadurch absolut flächenbündig, unabhängig von der Öffnungsrichtung der Türen. Anschlagleiste mit eingelassener Profilgummidichtung zur dauerhaften Geräuschdämpfung. Dämpfungen aus Vorlegeband sind nicht zugelassen. Bandseitig eingenuteter, Kunststoffkeder zur Abdeckung des Türspaltes. Nicht eingefräste Sichtschutzlösungen sind nicht zugelassen.

Beschläge
Zwei wartungsfreie Aluminiumbänder mit Laufflächen aus Hochleistungspolymer mit selbstschließender Funktion als Steigescharnier. Dies gewährleistet eine dauerhaft gleichbleibende Schließgeschwindigkeit. Selbstschließende Scharniere als Federscharnier sind nicht zugelassen.  Die Scharniere müssen einen Dauertest von 300.000 Zyklen ohne Abnutzung absolviert haben.
Vollverzinktes Schloss mit Falle und Riegel. Sicherheitsdrücker in U-Form aus bruchfestem Polyamid mit Stahlkern, Stärke 23 mm. Rosetten, Riegelolive, Frei-/Besetzt-Anzeige und Notentriegelung außen.

Füße
Notwendige Stützfüße sind 150 mm nach hinten versetzt in den Trennwänden. Stufenlos höhenverstellbare Stützfüße mit angeschweißtem Teller und Abdeckrosette komplett aus Aluminium, naturfarben eloxiert (E6/EV1). Kunststofffüße oder Kunststoffabdeckrosetten sind nicht zugelassen. Zur Verstärkung werden die Füße in einem stabilen Aluminiumhalter geführt. Die Stabilisierung der Frontelemente erfolgt über einen Aluminiumknoten, der kraftschlüssig mit Trennwand und Frontelement verschraubt wird. Lösungen, bei denen die Füße ohne zusätzliche Verstärkung in die Trennwand eingebohrt werden, sind nicht zugelassen.

Farben:
Platten und Beschläge gemäß Herstellerfarbkarte. Profile naturfarben eloxiert (E6/EV1).
 Bemusterung durch AG.
Beidseitig gleicher Farbton.
Profile, Bänder, Beschläge, Füße und Zubehör je nach Ausführung in den gleichen durchgängigen Farben nach Farbkonzept.
Menge: 1,000 St
Kostengruppe DIN 276 2018-12: 342

**14.02.0020 Trennwandsystem WC Damen, d=30mm**
Trennwand-WC-System wie zuvor beschrieben, jedoch:
 Abmessungen:
1 Vorderwand, Länge: ca. 2.000 mm
1 Trennwand, Länge: ca. 1.400 mm
Trennwandhöhe 1.980 mm, Bodenfreiheit 100 mm
Gesamthöhe Trennwand + Bodenfreiheit = 2.080 mm
Menge: 1,000 St
Kostengruppe DIN 276 2018-12: 342

**14.02.0030 Urinaltrennwände, d=30mm**
Urinalschamwand 400 x 900 mm
aus dem gleichen Material wie die Kabinenelemente wandhängend. Befestigung mittels 2 eloxierter Aluminiumronden, die rückseitig unsichtbar mit der Schamwand verschraubt sind und diese zusätzlich stabilisieren. Aluminiumronden mit Auflagefläche zum Mauerwerk, die zusätzlich mit Klebstoff versehen wird, um die Schamwand optimal zu befestigen.
Menge: 2,000 St
Kostengruppe DIN 276 2018-12: 342

#### Titel 14.03 Zargen + Innentüren

DIN 276-06: 371

**14.03.0010 Türelement, DS, 1-flg. m. StZ, 1.010 x 2.135 mm, MW 270 mm**
1-flügelige Drehflügeltür montiert in Stahlumfassungszarge.

Gesamtelement mit Anforderungen an Brandschutz:
vollwandig dicht schließendes Türelement.

Schallschutzanforderung: 37 dB

Abmessungen (B x H): 1.000 x 2.125 mm
Rohbaumaße: 1.010 x 2.135 mm

Zarge

Elementzarge als Umfassungsprofil für Mauerwerk wandumfassend, liefern und einbauen.

technische Daten:
Elementzarge: Umfassungszarge, vollflächig ausgestopft
Profil: für einfach gefälzt einschlagendes Türblatt
Wandart: Mauerwerk KSV
Ausführung: 2-teilig, 1-flügelig
Material: grundiert, feuerverzinktes Feinblech nach DIN EN 10143
Blechstärke: 2,0 mm
Maulweite: 270 mm (240 mm MW. + 2 x 15 mm Putz)
Spiegel vorne / hinten: 50 / 50 mm
Putzwinkel vorne / hinten: 15 / 15 mm
Falzaufschlag: 15 mm (Standard)
Falztiefe Holztürblatt: 28,5 mm,
Schließebene 4,5 mm

Drückerhöhe: 1050 mm
Fallen- und Riegelstanzung:

Bodeneinstand: 0 mm
Dichtung: APTK-Lippendichtung
Farbton Dichtung: hellgrau
Bandaufnahmen: 2 Stück
- DIN rechts oder DIN links
- 3-dimensional verstellbare Bänder
- Material Edelstahl V2A
- Türanschlag an den Wandseiten

Türblatt

Türblatt, nach DIN 68706/18101
Vollspanplatteneinlage,
Beanspruchungsgruppe S, Klimaklasse III,
Verleimung DIN/EN 204

Türblatt Türdicke: ca. 40 mm,
Falz: Normfalz 13 x 25,5 mm
verdeckter Anleimer-lackiert im Oberflächenfarbton

Oberfläche HPL, unifarben
Farbton: nach Bemusterung durch AG

Schloss: PZ-Vorrüstung, nach DIN 18250, Dornmaß 55 mm,
Wechsel, 8 mm Nuss, Stulp silberfarbig

Drücker: PZ-Garnitur, 8 mm Vierkant, U-förmig
Material Edelstahl
Design ähnlich:
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
Bänder: 3 dreidimensional einstellbare Bänder, Edelstahl
Bodendichtung: automatisch absenkbar im Türblatt
Nachstellen muss ohne Aushängen der Türen möglich sein.

Als komplettes, vollwandig dicht schließendes Innentürelement liefern und in die bauseitige Rohbauöffnung fachgerecht einbauen.
Die Zarge ist nach Einbau vor Beschädigungen zu schützen. Der Einbau des Türblattes erfolgt zu einem späteren Zeitpunkt während der Ausbauarbeiten.
Änderungen im Arbeitsablauf sind mit der Bauleitung abzustimmen.
Menge: 5,000 St
Kostengruppe DIN 276 2018-12: 344

**14.03.0020 Türelement, DS, 1-flg. m. StZ, 885 x 2.135 mm, MW 270 mm**
1-flügelige Drehflügeltür montiert in Stahlumfassungszarge.

Gesamtelement mit Anforderungen an Brandschutz:
 vollwandig dicht schließendes Türelement.

Wie zuvor beschrieben, jedoch:
Abmessungen (B x H): 875 x 2.125 mm
Rohbaumaße: 885 x 2.135 mm
Menge: 3,000 St
Kostengruppe DIN 276 2018-12: 344

**14.03.0030 Stahlumfassungszarge, 2-teilig, 885 x 2.135 mm, WD 145 mm**
Zweiteilige Stahlumfassungszarge für stumpfe Tür in Mauerwerkswand,
Feuerverzinktes Feinstahlblech nach DIN EN 10143
Blechstärke  1,5 mm,
Gesamtzinkauflage mind.  1400/qm (DlN EN 10142 und 10147)
mit Objektbandtaschen, passend für 2 Stück Bänder mit jeweils nur DIN links, oder DIN rechts Anschlag für dreidimensional verstellbare Bänder.

Mit akustisch wirksamer Türdichtung als hellgraue Lippendichtung nach Bemusterung durch AG. Die Lippendichtung wird erst nach Endbeschichtung der Zargen eingebaut. Gesonderte An- und Abfahrten sowie die Arbeiten für die Dichtungsmontage außerhalb des Ausführungszeitraums sind einzurechnen.

Rohbaumaß: 885 x 2.135 mm
Maulweite 145 mm
für Wandstärke 115 mm
Spiegelbreite ca. 55 / 55 mm
Sicke (10 mm),
Ausführung gefälzt
Oberfläche Grundierung für bauseitige Endbeschichtung
Drückerhöhe: 1.050 mm
Bodeneinstand 0 mm
Verankerung gem. Norm
Einbau in Mauerwerkswände

Montage inkl. Befestigung und Verstopfung der Zargen mit Mineralwolle, als komplette fertige Leistung liefern und montieren.
Menge: 3,000 St
Kostengruppe DIN 276 2018-12: 344

**14.03.0040 Innentürblatt, HPL, 1-flg., 885 x 2.135**
Türblatt für Innentürelement, nach DIN 68706/18101
Einbau in Stahlzargen aus Titel 01.03.

Rohbaumaße: 885 x 2.135 mm

Türblatt Türdicke: ca. 40 mm,
Falz: Stumpf
Kante: Holzeinleimer, Buche
Oberfläche HPL, unifarben
Farbton: nach Bemusterung durch AG
Röhrenspanplatteneinlage ROE,
Beanspruchungsgruppe S, Klimaklasse I,
Verleimung DIN/EN 204
Falz: Normfalz 13 x 25,5 mm

Schloss: PZ-Vorrüstung, nach DIN 18250, Dornmaß 55 mm,
Wechsel, 8 mm Nuss, Stulp silberfarbig

Drücker: PZ-Garnitur, 8 mm Vierkant, U-förmig
Material Edelstahl
Design ähnlich:
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
Liefern und in der Stahlzarge fachgerecht nach Herstellervorgabe montieren, ausrichten und einstellen.
Menge: 3,000 St
DIN 276-06: 371
Kostengruppe DIN 276 2018-12: 344

**14.03.0050 Zulage Feuchtraum, 885 x 2.135 mm**
Zulage für die Ausführung als Feuchtraumtür für vorstehende Türpositionen  14.03.0020und14.03.0040
Menge: 5,000 St
Kostengruppe DIN 276 2018-12: 344

**14.03.0060 Zulage Feuchtraum, 1.010 x 2.135 mm**
Zulage für die Ausführung als Feuchtraumtür für vorstehende Türpositionen  14.03.0010
Menge: 1,000 St
Kostengruppe DIN 276 2018-12: 344

**14.03.0070 Drückergarnitur, WC-Tür, Zulage**
Drückergarnitur für WC-Tür, bestehend aus Drücker, Drückerschloss und Drückerrosette, mit Frei-Besetz-Zeichen, Notöffnungsschlitz
Als Zulage (Mehrpreis gegenüber Türdrückergarnitur mit PZ-Rosette
Menge: 3,000 St
DIN 276-06: 300
Kostengruppe DIN 276 2018-12: 344

**14.03.0080 Türblatt kürzen**
Türen kürzen, Schnittkante fasen, glätten und verleimen, Ausführung einschließlich erforderlichem Aus- und Wiedereinbau.
Anfallender Abfall ist fachgerecht zu entsorgen.
Ausführung nur nach Festlegung und Freigabe durch
den AG.
Menge: 11,000 St
DIN 276-06: 300
Kostengruppe DIN 276 2018-12: 344

#### Titel 14.04 Tagelohn

DIN 276-06: 300

**14.04.0010 Stundenlohn Vorarbeiter**
Für evtl. erforderliche Arbeiten, die nicht im Leistungsverzeichnis erfasst sind und nur auf ausdrückliche Anweisung zur Ausführung kommen, werden verrechnet:
- Vorarbeiter
Arbeiten und vorraussichtliche Dauer der Stundenlohnarbeiten sind vor Ausführung anzugeben und durch den AG zu bestätigen. Nicht bestätigte Sundenlohnarbeiten werden nicht anerkannt.
Menge: 1,000 h
DIN 276-06: 300
Kostengruppe DIN 276 2018-12: 399

**14.04.0020 Stundenlohn Facharbeiter**
Für evtl. erforderliche Arbeiten, die nicht im Leistungsverzeichnis erfasst sind und nur auf ausdrückliche Anweisung zur Ausführung kommen, werden verrechnet:
- Facharbeiter
Arbeiten und vorraussichtliche Dauer der Stundenlohnarbeiten sind vor Ausführung anzugeben und durch den AG zu bestätigen. Nicht bestätigte Sundenlohnarbeiten werden nicht anerkannt.
Menge: 1,000 h
DIN 276-06: 300
Kostengruppe DIN 276 2018-12: 399

**14.04.0030 Stundenlohn Helfer**
Für evtl. erforderliche Arbeiten, die nicht im Leistungsverzeichnis erfasst sind und nur auf ausdrückliche Anweisung zur Ausführung kommen, werden verrechnet:
- Helfer
Arbeiten und vorraussichtliche Dauer der Stundenlohnarbeiten sind vor Ausführung anzugeben und durch den AG zu bestätigen. Nicht bestätigte Sundenlohnarbeiten werden nicht anerkannt.
Menge: 1,000 h
DIN 276-06: 300
Kostengruppe DIN 276 2018-12: 399
